# Sonnenschutz
Angebotsaufforderung (GAEB DA XML 3.3, DA83)
Projekt: 173055-0
Währung: EUR
Auftraggeber: Bundesagentur für Arbeit (BA), RIM Magdeburg, BA-SH GB9
Ausführungsort: AA Dessau-Roßlau, August-Bebel-Platz 16, 06842 Dessau-Roßlau
Erstellt mit: BUILDUP, BUILDUP v30.0.0.0, 05.08.2026

## 000 Sonnenschutz

*Hinweis: Objektbeschreibung*
O B J E K T B E S C H R E I B U N G
ALLGEMEINES
Bei dem Bauvorhaben handelt es sich um ein Bestandsgebäude, welches einerseits für den Bauwerkserhalt saniert werden soll. Andererseits erfolgt eine Herrichtung für den neuen Nutzungszweck

LAGE
Das historische Arbeitsamt Dessau liegt südlich des historischen Zentrums von Dessau und in fußläufiger Entfernung zum Bauhausmuseum (10 Min.). Es ist mit dem Auto über die Askanische Straße sehr gut erreichbar. In unmittelbarer Nähe ist eine öffentliche PKW-Stellplatzanlage vorhanden.
Die Adresse lautet:
August-Bebel-Platz 16
06842 Dessau-Roßlau

ERSCHLIESSUNG
Von der Askanischen Straße zweigt nach Süden die Mauerstraße ab. Parallel dazu liegt auf dem Grundstück eine befestigte Fläche. Die Zufahrt dazu erfolgt von der
Ecke Mauerstraße/Chaponstraße.

GEBÄUDEANGABEN
Das Gebäude besteht aus einem halbrunden Flachbau sowie einem zweigeschossigen, unterkellerten Büroanbau.

*Hinweis: Allgemeine Vorbemerkungen*
.
A L L G E M E I N E  V O R B E M E R K U N G E N
ALLGEMEINES
Abkürzend werden nachfolgend der Auftraggeber als AG und der Bieter bzw Auftragnehmer als AN bezeichnet. Sämtliche ausgeschriebenen Positionen sind fertige Leistungen, einschließlich aller Nebenleistungen gem. VOB/C.  Ist es dem AN vertragsgemäß freigestellt, zusätzlich zur ausgeschriebenen Konstruktion Alternativvorschläge in Form eines Nebenangebotes auszuarbeiten, ist die Gleichwertigkeit der angebotenen mit der vorgegebenen Konstruktion durch z.B. Detailzeichnungen, Muster und System-Prüfzeugnisse nachzuweisen. Die angeführten Unterlagen müssen zum Abgabetermin vorliegen. Der Leistungsbeschreibung beigefügte oder ggf. darin enthaltenen Zeichnungen dienen zur Verdeutlichung der Textbeschreibung. Erforderliche Werkzeichnungen sind im Auftragsfalle vom AN rechtzeitig vor Fertigungs- bzw.  Montagebeginn vorzulegen. Der AN hat dafür Sorge zu tragen, dass auf der Baustelle neben den ihm übergebenen aktuellen Ausführungsunterlagen auch eine Ausfertigung dieser Leistungsbeschreibung vorliegt.

BEMUSTERUNG
Sichtbare Bauteile u. Oberflächenausführungen mit  Liefervarianten, sind vor Bestellung und Ausführung grundsätzlich zu bemustern. Sofern keine gesonderten Angaben in den Pos.-Texten getroffen werden, erfolgt die Auswahl der Material- und Farbangaben gemäß Herstellerpalette des angebotenen Produkts. Der AG behält sich vor, für die Freigabe des 1 Woche in Anspruch zu nehmen. Die Bemusterung muss daher mit einem ausreichenden zeitlichen Vorlauf durchgeführt werden. Eventuelle Lieferfristen sind hierbei von vom AN zu berücksichtigen. Mit dem Handmuster sind auch Prüfzeugnisse, technische Unterlagen etc.  vorzulegen. Die Muster sind mit bis zu 3 Varianten vorzulegen (in der Regel mind. DIN A4 groß, Profile mind. 20cm lang, Flächenanstriche mindesten 1qm) Vorgenanntes gilt sinngemäß auch für evtl. nachfolgend geforderte Sonderausführungen (z.B. Fugen o. ä.)

LÄRMSCHUTZ
Der Auftragnehmer ist zur Einhaltung des BImSchG und der AVV Baulärm verpflichtet. Lärmintensive Bauarbeiten dürfen auf dem Baugrundstück gemäß Auflage der Baugenehmigung nur werktags von 07:00 bis 20:00 Uhr durchgeführt werden.
Leistungen außerhalb der o.g. Zeitfenster können nur in Absprache mit dem AG ausgeführt werden. --> Freigabe des Ablaufplans durch AG

AUSFÜHRUNG
Maßgebend für die Durchführung des Auftrags sind die VOB/C, der allgemein anerkannte Stand der Technik, die einschlägigen Normen und Richtlinien, sowie die Verarbeitungs- und Einbaurichtlinien der Hersteller. Soweit in der Leistungsbeschreibung auf Technische Spezifikationen, z.B. nationale Normen, mit denen europäische Normen umgesetzt werden, europäische technische Zulassungen, gemeinsame technische Spezifikationen, internationale Normen Bezug genommen wird, werden auch ohne den ausdrücklichen Zusatz "oder gleichwertig" immer gleichwertige Technische Spezifikationen in Bezug genommen. Der Nachweis der Gleichwertigkeit ist allerdings Leistung des AN zur Angebotsabgabe. Dem AG sind zur Angebotsabgabe grundsätzlich Kopien der  Zulassungen u. Prüfzeugnisse sowie Übereinstimmungserklärungen der verwendeten Produkte zu übergeben.
Alle evtl. genannten Einbaumaße der Elemente sind Richtmaße und vor Beginn der Herstellung / der Bestellung eigenverantwortlich und termingerecht vom AN auf dem Bau zu prüfen. Der AN hat die im LV angegebenen Massen eigenverantwortlich anhand der vorhandenen Planunterlagen zu prüfen und danach seine Materialbestellungen termingerecht auszurichten. Sofort nach Auftragserteilung sind die herstellerbedingten Lieferfristen abzufragen. Fehlen dem AN für eine termingerechte Bestellung von Materialien und Baustoffen Planungsvorgaben, sind diese umgehend beim AG schriftlich einzufordern. Für Ausführungsverzögerungen u. deren Folgen, die der AN wegen Versäumnissen aus vorgenannten Verpflichtungen verschuldet, behält sich der AG Schadenersatzforderungen vor.
Die beschriebenen Leistungen sind während gleichzeitiger Anwesenheit anderer Gewerke / Unternehmer auszuführen. Erforderliche Absprachen und Koordinierungen der täglichen Arbeitsabläufe zwecks gegenseitiger Rücksichtnahme ist mit den EP abgegolten.
Vom AG wird ein Sicherheits- u. Gesundheitsschutzkoordinator (SiGeKo) eingesetzt. Seinen Anweisungen ist unverzüglich Folge zu leisten.
Die nach ATV DIN 18299 Abschnitt 4.1.11 durch den AN zu beseitigenden Verunreinigungen beziehen sich auch auf die Verunreinigung öffentlicher Verkehrswege durch Fahrzeuge und Maschinen des AN oder seiner Subunternehmer im unmittelbaren Baustellenbereich. Solche Verunreinigungen sind durch geeignete Maßnahmen möglichst zu vermeiden oder so rechtzeitig zu beseitigen, dass durch sie keine Gefährdung des öffentlichen Verkehrs entstehen kann.
Im unmittelbaren Tätigkeitsbereich des AN sind generell angrenzende und umliegende Bauteile und Außenanlagen vor Beschädigung zu schützen. Speziell bei funkenerzeugenden Arbeiten sind Schutzmaßnahmen gegen Beschädigung der Verglasung zu treffen. Diese Leistungen sind mit den EP abgegolten. Für Beschädigung aller Einrichtungen oder fertiger Gewerke durch das Personal des AN ist dieser ersatzpflichtig.

AN-VERTRETER
Für die Baustelle ist vom AN ein fachkundiger, deutschsprachiger Ansprechpartner zu benennen, welcher den AN im Ausführungszeitraum rechtsverbindlich auch an den regelmäßigen Baubesprechungen vertritt. Dieser ist u.a. außerdem für die Einhaltung der zu beachtenden Unfallverhütungsvorschriften und die Einholung der für das jeweilige Gewerk erforderlichen Abnahmen und Prüfungen verantwortlich.

*Hinweis: Bauzeit*
.
B A U Z E I T
14. September 2026 - 16. November 2026

*Hinweis: Unterlagen*
.
U N T E R L A G E N
Folgende Unterlagen liegen dem Leistungsverzeichnis nur zur prinzipiellen Verdeutlichung der Geometrie des  Bauvorhabens bei.

Pläne:
- 231805-AP-Plan03_Grundriss EG_2026-01-30.pdf
- 231805-AP-Plan03_Grundriss EG Seminarbereich_2026-01-30
- 231805-AP-Plan04_Obergeschoss_2026-01-30
- 231805-AP-Plan05_Grundriss DG_2026-05-12

Fotos:
- 260306=Bestandsfenster.jpg
- 260306=Leibungsrahmen.jpg
- 260306=Nachbaufenster.jpg
- 260306=Nachbausturz.jpg
- 260306=Oberlicht.jpg
- 260306=Sturzrahmen.jpg
- 260306=Zwischenraum.jpg

### 1 Sonnenschutz

*Hinweis: Vorbemerkungen Rückbau*
Das Türelement ist ca. 50cm hiter der Fassade zurückgesetzt zwischen Sichtmauerwerk montiert; zur Abdeckung des Zwischenraums zwischen Türsturzprofil und Stahlprofil des historischen Fensterbands ist ein ca. 50cm breites Blechdämmpaneel als Abdeckung montiert;
Der Rückbau ist entsprechend geplanter Weiterverwendung der Anschlussbauteile für diese zerstörungsfrei durchzuführen.
Nicht wiederverwendbare Bauteile sind vom AN gemäß Kreislaufwirtschaftsgesetz fachgerecht zu entsorgen.

**1.1 Baustelleneinrichtung**
Einrichten, Gerätevorhaltung, örtliches Umsetzen und Räumen der Baustelle (im Sinne der VOB/C, Abs. 4.1) für sämtliche nachfolgend aufgeführten Leistungen, inkl. aller erforderlichen Arbeits- und Gesundheitsschutzmaßnahmen; außerdem für die nachstehend beschriebenen Leistungen (innen und außen):
- Schutz benachbarter Bauteile
- Fahr- / Rollgerüste für Arbeitshöhen bis 4,50m
- inkl. Material-, Abfall- und Aufenthaltscontainer
- Verlängerungen für Strom und Wasser bis zum Arbeitsplatz
Menge: 1,000 psch

**1.2 Vertikallamellen rückbauen**
innenliegendes Verschattungssystem aus Vertikallamellen (Polyestervlies) an stranggepressten Aluminiumschienen in  verschiedenen Längen an Wandkonsolen (Stahlwinkel) demontieren und entsorgen; Führungsschiene inkl. Befestigungsmittel ausbauen und sortenrein entsorgen
Behanghöhe: 1,80m
Ort: im Innenraum alle Geschosse
Menge: 6,000 m

**1.3 Sturzbohrung**
Vertikale Bohrung durch das Rahmenbrett und den Mauerwerkssturz der Kastenfenster und Durchführung der Strom- und Steuerkabel für die nachfolgend beschriebenen Rollos;
Die Lage und Durchmesser der Bohrung ist so zu wählen, dass je Behang alle Kabel auf kurzem Weg mit geringstmöglicher Sichtbarkeit verlegt werden können. Bei der Bohrung ist durch entsprechende Sorgfalt eine weitere Beschädigung der Fenster zu vermeiden.

Bohrung: von unten nach oben
Brettdicke: 30mm
Sturzhöhe: 400mm
Menge: 17,000 St

*Hinweis: Vorbemerkungen Sichtschutz*
Im Rundbau bzw. Ausstellungsbereich befinden sich 12 Kastenfenster (siehe Foto Bestandsfenster), die jeweils außen und innen 3 Einzelflügel besitzen die auch nach außen und nach innen öffnen. Der lichte Abstand der Fenster je Raum beträgt ca. 7,0m.
In den Zwischenraum dieser Fenster sollen Rollos als Einblickschutz montiert werden.
Die Rollos für diese Fenster sind mit netzbetriebenen Funkmotoren auszustatten, welche einerseits zentral über eine bauseitigen Steuerbefehl per Schaltuhr o.ä. aber auch raumweise über Funkfernbedienungen gesteuert werden sollen. Dazu sind die Motoren immer paarweise zusammenzufassen.
Die Anschlüsse der Rollomotoren mit der Steuerung sind vom AN herzustellen.
Der 230V-Elt.-Anschluss erfolgt bauseits.

**1.4 Sichtschutzrollo 160x120cm**
elektrisch angetriebenes Innenrollo ohne Kasten mit einem von außen blickdichten Behang mit Aluminiumendstab, im Fensterzwischenraum montieren; inkl. Befestigungselemente (Rollohalter und Dübeldurchsteckmontage durch 30mm Sturzbrett)

Montage: Deckenmontage
Motor: Rohrmotor, 230V mit intergrierter Funksteuerung
Kabellänge: mind. 1,5m
Behang: Polyestergewebe, >200g/m2
Offenfaktor/Transparenz: 6-10% (blickdicht am Tag von außen)
Reflexion: <70%
Brandschutz: B1 gem. DIN 4102
Farbe: beige/creme nach Herstellerpalette bemustern
Muster: uni

lichte Fensterinnenbreite: 1.550mm
lichte Fensterinnenhöhe: 1.190mm

Ort: EG Ausstellungsräume
Menge: 12,000 St

**1.5 Sichtschutzsteuerung**
Sonnenschutzsteuerung je Raum bzw. für 2 Behänge für eine zentrale und raumweise Bedienung gemäß Vorbemerkungen; inkl. systemzugehörigem Steuergerät (bedarfsweise inkl. Netzteil); Installation auf dem Sturz und dem Mauerwerk im Bereich des Oberlichts (siehe Foto Bestandsfenster);
inkl. Lagesicherung der Steuergeräte und der Kabel durch Verdübelung und konstruktive Bündelung mit Kabelbindern;
Bohrung für Kabel in vorbeschriebener Position

Menge: je Raum mit 2 Fenstern
Menge: 6,000 St

**1.6 6-Kanalhandsender**
systemzugehöriger Funkhandsender für die vorbeschriebenen Funkmotoren und Steuerung der Sichtschutzrollos;
batteriebetrieben (inkl. Batterie), inkl. Wandhalterung,
Montage der Wandhalterung nach Vorgabe Nutzer
Kanäle: mindestens 6
Menge: 8,000 St

**1.7 Einrichtung Sichtschutz**
Einrichtung aller Sichtschutzsteuerungen durch Herstellung der Verbindungen der Handsender und Motorfunkempfänger, Zuordnung der Kanäle; raumweise Kopplung der Rollos,
Einrichtung der zentralen Bedienbarkeit; Einstellung der Endlagen der Behänge; Übergabe der erforderlichen Schnittstelleninformation an die bauseitige Elt.-Installation
Menge: 1,000 psch

*Hinweis: Vorbemerkungen Verdunkelung*
Im Seminarbereich befinden sich 5 Kastenfenster (siehe Foto Nachbaufenster), die jeweils außen und innen 2 Stulpflügel und 1 Einzelflügel besitzen. Alle Flügel öffnen nach innen bzw. in den Raum. Oberhalb des Flügels verbleiben ca. 70mm (siehe Foto Nachbausturz) Daher ist ein Rollopaket (Motor, Behang und Befestigung) zu wählen, welches im montierten Zustand das Öffnen des Außenflügel nach innen ermöglicht.
Die Rollos für diese Fenster sind mit netzbetriebenen Funkmotoren auszustatten, welche zentral aber auch raumweise über Fernbedienungen gesteuert werden sollen. Hier sind die Motoren einmal paarweise und einmal zu dritt zusammenzufassen.

**1.8 Verdunkelungsrollo 160x130cm**
sinngemäß wie Sichtschutzrollo jedoch

Fertigpaket- / Aufbauhöhe: <70mm
Offenfaktor/Transparenz: 0-3% (Verdunkelung)

lichte Fensterinnenbreite: 1.610mm
lichte Fensterinnenhöhe: 1.300mm

Ort: EG Schulung 01 + 02
Menge: 5,000 St

**1.9 3-fach Verdunkelungssteuerung**
Steuerung für 3 vorbeschriebene Verdunkelungsrollos; für eine zentrale und raumweise Bedienung gemäß Vorbemerkungen; inkl. systemzugehörigem Steuergerät (bedarfsweise inkl. Netzteil); Installation auf dem Sturz und dem Mauerwerk im Bereich des Oberlichts (siehe Foto Nachbaufenster); inkl. Lagesicherung der Steuergeräte und der Kabel durch Verdübelung und konstruktive Bündelung mit Kabelbindern;
Bohrung für Kabel in vorbeschriebener Position

Menge: 1 Raum mit 3 Fenstern
Menge: 1,000 St

**1.10 2-fach Verdunkelungssteuerung**
wie vor, jedoch für 2 vorbeschriebene Verdunkelungsrollos

Menge: 1 Raum mit 2 Fenstern
Menge: 1,000 St

**1.11 3-Kanalhandsender**
systemzugehöriger Funkhandsender für die vorbeschriebenen Funkmotoren und Steuerung der Verdunkelungsrollos;
batteriebetrieben (inkl. Batterie), inkl. Wandhalterung,
Montage der Wandhalterung nach Vorgabe Nutzer;
die Sender sind für Verträglichkeit mit dem System der Sichtschutzsender zu wählen und bedarfsweise mit erforderlicher höheren Kanalanzahl anzubieten
Kanäle: mindestens 3
Menge: 4,000 St

**1.12 Einrichtung Verdunkelungsrollos**
Einrichtung der Verdunkelungssteuerungen durch Herstellung der Verbindungen der Handsender und Motorfunkempfänger, Zuordnung der Kanäle; raumweise Kopplung der Rollos, Einstellung der Endlagen der Behänge; Übergabe der erforderlichen Schnittstelleninformation an die bauseitige Elt.-Installation
pauschal für alle vorbeschriebenen Rollos der Ausstellung
Menge: 1,000 psch

**1.13 Verdunkelungslamellen 240x200cm**
drehbare Vertikallamellen für innen, freihängend vor Fenstern an stranggepresster Alu-Laufschiene (natur eloxiert) mit Endkappen, mit Rutschkupplung und Schnurbremse gegen Fehlbedienungen;
inkl. justierbarer Montagewinkeln und Befestigungselementen; einteiliger Behang mit Paketanordnung links oder rechts nach örtlicher Festlegung;
Lamellen unten mit Beschwerungsplatte und Verbindungskette

Montage: Wand- / Sturzmontage
Behang: Polyestergewebe, >300g/m2
Lamellenbreite: ca. 130mm
Offenfaktor/Transparenz: 0-3% (abdunkelnd)
Brandschutz: B1 gem. DIN 4102
Bedienung: Schnurzug und Metallwendekette
Farbe: beige/creme nach Herstellerpalette bemustern
Muster: uni
Gesamtbreite: 2.400mm
Gesamthöhe: 2.000mm

Ort: EG Schulung 01 + 02
Menge: 5,000 St

**1.14 Verdunkelungslamellen 140x240cm**
wie vor, jedoch für Außentür
Gesamtbreite: 1.400mm
Gesamthöhe: 2.400mm

Ort: EG Schulung 02
Menge: 1,000 St

**1.15 Funkmotoren Verdunkelungslamellen**
Motor mit integrierter Funksteuerung zur Bedienung der einteiligen Verdunkelungslamellen (wenden, öffnen, schließen); mit Überlast- und Endabschaltung und Teilwendung der Lamellen vor Öffnung; Montage auf oder neben der Laufschiene inkl. zugehöriger Einbauprofile;
inkl. Handsender mit Wandhalterung; Montage der Wandhalterung nach Vorgabe Nutzer; die Handsender sind für eine getrennte Nutzung der Behänge innerhalb eines Raumes so zu wählen, dass keine Störung oder Überlagerung mit dem Nachbarraum im selben Geschoss oder darunter-/darüberliegend entsteht; anderenfalls sind hier Sender mit erforderlicher höherer Kanalanzahl anzubieten

Elt-Anschluss: 230V
Kabellänge: mind. 1,5m
Steuerung: geeignet für Einzel- und Gruppensteuerung
Bedienung: mind. 2-Kanal
Menge: 13,000 St

**1.16 Einrichtung Verdunkelungslamellen**
Einrichtung der Steuerung der Verdunkelungslamellen durch Herstellung der Verbindungen der Handsender und Motorfunkempfänger, Zuordnung der Kanäle; Kopplung der Behänge nach Vorgabe Nutzer, Einstellung der Endlagen der Behänge; Übergabe der erforderlichen Schnittstelleninformation an die bauseitige Elt.-Installation
pauschal für alle vorbeschrienenen Verdunkelungsbehänge der Schulungsräume
Menge: 1,000 psch

**1.17 Oberlichtlamellen 500x80cm**
sinngemäß wie vor als Verdunkelungslamelle,
jedoch direkt unter der Decke vor Oberlichtfensterband

Montage: Deckenmontage
Gesamtbreite: 5.100mm
Gesamthöhe: 800mm

Ort: EG Schulung 01 + 02
Menge: 4,000 St

**1.18 Oberlichtlamellen 60x80cm**
wie vor, jedoch

Gesamtbreite: 600mm
Gesamthöhe: 800mm

Ort: EG Schulung 01 + 02
Menge: 4,000 St

**1.19 Vertikallamellen 415x200cm**
drehbare Vertikallamellen für innen, freihängend vor Fenstern an stranggepresster Alu-Laufschiene (weiß beschichtet) mit Endkappen, mit Rutschkupplung und Schnurbremse gegen Fehlbedienungen; inkl. justierbarer Abhänger und Befestigungselemente für Deckenmontage mit Abstand für Elt.-Aufputzinstallation;
zweiteiliger Behang mit gleichmäßiger Paketanordnung links und rechts am Fenster; Lamellen unten mit Beschwerungsplatte und Verbindungskette

Montage: Deckenmontage mit 50mm Abstand
Behang: Polyestergewebe, >200g/m2
Lamellenbreite: ca. 130mm
Offenfaktor/Transparenz: 6-10% (blickdicht)
Blendschutz: geeignet für Bildschirmarbeitsplatz
Brandschutz: B1 gem. DIN 4102
Bedienung: Schnurzug und Metallwendekette
Farbe: beige/creme nach Herstellerpalette bemustern
Muster: uni
Gesamtbreite: 4.150mm
Gesamthöhe: 2.000mm

Ort: EG Achse 19
Menge: 6,000 St

**1.20 Vertikallamellen 415x170cm**
wie vor, jedoch
Gesamtbreite: 4.150mm
Gesamthöhe: 1.700mm

Ort: OG Achse 19
Menge: 6,000 St

**1.21 Vertikallamellen 460x170cm**
wie vor, jedoch
Gesamtbreite: 4.600mm
Gesamthöhe: 1.700mm

Ort: OG Büro Achse 7
Menge: 1,000 St

**1.22 Vertikallamellen 125x170cm**
wie vor, jedoch
inkl. justierbarer Montagewinkeln und Befestigungselemente für Wandmontage

Montage: Wand- / Sturzmontage
Gesamtbreite: 1.250mm
Gesamthöhe: 1.700mm

Ort: EG Lager 01
Menge: 1,000 St

**1.23 Vertikallamellen 190x170cm**
wie vor, jedoch
inkl. justierbarer Montagewinkeln und Befestigungselemente für Wandmontage

Montage: Wand- / Sturzmontage
Gesamtbreite: 1.900mm
Gesamthöhe: 1.700mm

Ort: EG Lager 01
Menge: 1,000 St

**1.24 Vertikallamellen 200x140cm**
wie vor, jedoch
inkl. justierbarer Montagewinkeln und Befestigungselemente für Wandmontage

Montage: Wand- / Sturzmontage
Gesamtbreite: 2.000mm
Gesamthöhe: 1.400mm

Ort: DG
Menge: 1,000 St

**1.25 Funkmotoren Vertikallamellen**
Motor mit integrierter Funksteuerung zur Bedienung der zweiteiligen Vertikallamellen (wenden, öffnen, schließen); mit Überlast- und Endabschaltung und Teilwendung der Lamellen vor Öffnung; Montage auf der Laufschiene inkl. zugehöriger Einbauprofile;
inkl. Handsender mit Wandhalterung; Montage der Wandhalterung nach Vorgabe Nutzer; die Handsender sind für eine getrennte Nutzung der Behänge innerhalb eines Raumes so zu wählen, dass keine Störung oder Überlagerung mit dem Nachbarraum im selben Geschoss oder darunter-/darüberliegend entsteht; anderenfalls sind hier Sender mit erforderlicher höherer Kanalanzahl anzubieten

Elt-Anschluss: 230V
Kabellänge: mind. 1,5m
Steuerung: geeignet für Einzelsteuerung
Bedienung: mind. 2-Kanal
Menge: 13,000 St

**1.26 Einrichtung Vertikallamellen**
Einrichtung der Steuerung der Vertikallamellen durch Herstellung der Verbindungen der Handsender und Motorfunkempfänger, Zuordnung der Kanäle; Einstellung der Endlagen der Behänge; Übergabe der erforderlichen Schnittstelleninformation an die bauseitige Elt.-Installation
pauschal für alle vorbeschriebenen Behänge der Büros/Lager
Menge: 1,000 psch

*Hinweis: Vorbemerkungen zu den Regiearbeiten*
Die Ausführung und Abrechnung von Stundenlohnarbeiten erfolgt nach § 15 VOB/B. Die im Angebot aufgeführten Stundenlohnarbeiten gelten für unvorhergesehene Leistungen, z.B. zusätzliche Logistikaufgaben, deren Abrechnung nach Einheitspreisen nicht zweckmäßig ist und vom AG angewiesen werden.

Das Material für Stundenlohnarbeiten ist getrennt zu lagern. Material-, Maschinen- und Gerätepreise gelten für die Abrechnung einschl. aller Zuschläge, Betriebsstoffe, Handwerkszeuge usw. sowie An-und Abfahrt frei Baustelle. Sie müssen auf der Grundlage des Hauptangebotes kalkuliert sein.

Zuschläge zu den Verrechnungssätzen für vom Auftraggeber angeordnete oder zu vertretende Nacht-, Sonntags-, Feiertags- und Mehrarbeit (Überstunden) sind gesondert nachzuweisen; sie werden in Höhe der tariflichen Vereinbarung vergütet.
Für Nacht-, Sonntags- und Feiertagsarbeit wird als Zuschlag nur der Beitrag zur gesetzlichen Unfallversicherung vergütet. Für Mehrarbeit werden zusätzlich Sozialkosten vergütet.

**1.27 Verrechnungssatz für Vorarbeiter/-in**
Verrechnungssatz für Vorarbeiter/-in (leitende Fachkraft auf der Baustelle) für unterstützende und für unerwartete zusätzliche Sicherungsmaßnahmen am Bestand
--> nur auf Anforderung durch den AG
Menge: 10,000 h

**1.28 Verrechnungssatz für Facharbeiter/-in**
wie vor, jedoch Verrechnungssatz für Facharbeiter/-in (mit abgeschlossener Ausbildung im Gewerk)
Menge: 10,000 h
